# Angebotsaufforderung (GAEB DA XML 3.2, DA83)
Projekt: STAB - Konversionsfläche Nikolaus-Otto-Str. Gewerbegebiet Bernau Rehberge
Währung: EUR
Auftraggeber: N.A.
Erstellt mit: SIDOUN Globe/ GXML Toolbox V3.3 R20210630, SIDOUN Globe V10.11.7.0, 09.04.2026

## Vorbemerkungen zum Leistungsverzeichnis
Das gesamte Baugrundstück war Teil einer Kaserne der WGT-Streitkräfte (vormals Rote Armee) bis 1993 und liegt seitdem als Konversionsfläche brach. Es wurde aus organisatorischen Gründen in 2 Bauabschnitte gegliedert. Im Folgenden sind alle Leistungen für den 2. Bauabschnitt beschrieben.
Die Grenze zum bereits fertig sanierten 1. Bauabschnitt ist einzuhalten. Das hergerichtete Gelände des 1. Bauabschnittes darf nicht genutzt und Materialien nicht von dort weg oder nach dorthin verbracht werden.

Dem Leistungsverzeichnis liegen der Erläuterungsbericht, die Besonderen Vertragsbedingungen (BVB), die Zusätzlichen Vertragsbedingungen (ZVB) sowie die Allgemeinen Technischen Vertragsbedingungen für Bauleistungen (VOB Teil C) zugrunde. Weiterhin liegen der Ausschreibung die staatlichen Arbeitsschutzvorschriften, Unfallverhütungsvorschriften sowie die allgemein anerkannten sicherheitstechnischen Regeln zugrunde.

Alle in den o.g. für die Baumaßnahme relevanten Vorgaben, Regelungen und Angaben sowie Kosten für Arbeitsschutzmaßnahmen sind in die Einheitspreise der entsprechenden Positionen einzukalkulieren, sofern diese nicht als gesonderte Positionen ausgewiesen sind.

Bei der Durchführung der Maßnahme sind sämtliche behördliche und örtliche Vorschriften oder Auflagen, die entsprechenden DIN-Normen sowie sonstige einschlägige technische Vorschriften (zusätzliche technische Vorschriften, Regeln, Normen, etc.) zu erfüllen. Hierzu zählen insbesondere die Bestimmungen der VOB, VDE, die Richtlinien der Arbeitsstättenverordnung, die Bestimmungen der Landesbauordnung, die Bestimmungen der Berufsgenossenschaft Bau, die Verordnung über Sicherheit und Gesundheitsschutz auf Baustellen (Baustellenverordnung) sowie die allgemein anerkannten Regeln der Baukunst in der jeweils aktuellen Fassung.

Verschmutzungen der Zufahrtstraßen sowie öffentlicher Verkehrswege sind unverzüglich zu beseitigen. Alle Arbeiten sind nach den Ausführungsplänen durchzuführen.

Sämtliche im Leistungsverzeichnis beschriebenen Leistungen verstehen sich einschließlich Lieferung und Einbau aller erforderlichen Materialien/ Stoffe, Bauteile, Bauelemente, Hilfsmittel usw., die zur vollständigen und fachgerechten Erbringung der Leistungen erforderlich sind, sofern nicht ausdrücklich etwas anderes angegeben ist. In die Preise der einzelnen Positionen sind somit die Kosten aller Leistungen, Materialien/ Stoffe, Hilfsmittel, Bauteile/ -elemente, Geräte usw. einzurechnen, die zur vollständigen und fachgerechten Ausführung dieser Position erforderlich sind, sofern nicht separate Positionen dafür angegeben sind.

Bei Abtransport bzw. Entsorgung von Materialien sind grundsätzlich Entsorgungs-/ Behandlungs- und Verwertungskosten/ -gebühren einzurechnen, sofern nicht gesondert ausgewiesen.

Die Zwischenlagerung von Baustoffen und alle damit verbundenen Kosten sind in die Einheitspreise einzurechnen, sofern die Abrechnung nicht in separaten Positionen erfolgt.

In die Bauablaufplanung und die Einheitspreise sind die Wartezeiten, die sich aus der ergänzenden oder zusätzlichen Analytik bzw. der Deklaration der Materialien (z.B. Boden, Baustoffe), Baugrubenabnahmen sowie  gegebenenfalls erforderlichen Vermessung von Baugruben ergeben, einzukalkulieren.

Vor Beginn der Arbeiten sind entsprechende Abstimmungen bezüglich der Zufahrt zum Abbruchobjekt durchzuführen. Die Baustellenbereiche sind als solche, für Unbefugte gut sichtbar, zu kennzeichnen und zu sichern.

Weiterhin umfassen alle Leistungen neben deren Ausführung auch die Lieferung der dazugehörigen Stoffe und Bauteile einschließlich Abladen und Lagern auf der Baustelle, wenn in den Leistungspositionen nicht gesondert erfasst. Alle Maße sind am Bau zu überprüfen. Die gesamten Leistungen aller Positionen zum Nachweis, Abrechnung nach Aufmaß.

Das Baufeld verfügt über keinerlei Medienanschlüsse. Aufwendungen für die Bereitstellung von Elektroenergie, Wasser und Abwasser sind in die entsprechenden Positionen einzukalkulieren.

## Regelwerke, Normen, Vorschriften
Für die Ausführungen gelten insbesondere die
- VOB / C in ihrer aktuellen Fassung
- ATV Abbruch und Rückbauarbeiten (DIN 18459)
- TV Abbrucharbeiten
- Richtlinie für Arbeiten in kontaminierten Bereichen
DGUV 101-04 (alt BGR 128)
- TRGS 519, 521

und weiterhin die/ das
- zusätzlichen Technischen Vertragsbedingungen und
Richtlinien für
  Erdarbeiten im Straßenbau (ZTVE-StB)
- TL SoB - StB 04
- ZTV SoB - StB 04
- Technischen Lieferbedingungen für Mineralstoffe im
Straßenbau
  (TL Min-StB)
- zusätzlichen Technischen Vertragsbedingungen und
Richtlinien für
  Aufgrabungen in Verkehrsflächen (ZTVA-StB)
- Merkblatt für das Verfüllen von Leitungsgräben
- Verlegevorschriften der Kabelhersteller
- Vorschrift der Medienträgen
- Unfallverhütungsvorschrift Allgemeine Vorschriften
(VBG 1)
- Unfallverhütungsvorschrift Arbeitsmedizinische
Vorsorge (VBG 100)
- Unfallverhütungsvorschrift Erste Hilfe (VBG 109)
- Unfallverhütungsvorschrift Umgang mit
krebserzeugenden Gefahrstoffen
  (VBG 113)
- Merkblatt für Fahrerkabinen mit Anlagen zur
Atemluftversorgung auf
  Erdbaumaschinen und Spezialmaschinen des Tiefbaus
(DGUV 201-004)
- Regeln für den Einsatz von Schutzkleidung (DGUV 112-
189)
- Regeln für den Einsatz von Atemschutzgeräte (DGUV
112-190)
- Regeln für den Einsatz von Fußschutz (DGUV 112-191)
- Regeln für den Einsatz von Industrieschutzhelmen
(DGUV 112-193))
- Regeln für den Einsatz von Schutzhandschuhen (DGUV
112-195)
- Regeln für Sicherheit und Gesundheitsschutz bei
Arbeiten in kontaminierten
  Bereichen (DGUV 101-004)
- Regeln für Sicherheit und Gesundheitsschutz bei
Arbeiten in explosionsgefährdeten Bereichen - Explosionsschutz Regeln (DGUV
Regel 113-001)
- technischen Regeln für brennbare Flüssigkeiten TRbF
- technischen Regeln und Richtlinien für den Umgang mit
biologischen
  Arbeitsstoffen
- Biostoffverordnung (BioStoffV)

sowie alle sonstigen einschlägigen Normen für Abbruch-
und Rückbauarbeiten, Beton- sowie Erdarbeiten in der
jeweils gültigen Fassung.

## Abbruch und Altlastensanierung Rehberge 2.BA
Datum: 09.04.2026

### Titel 1 Bauvorbereitung / Baufeldfreimachung / Baufeldberäumung

#### Untertitel 1.1 Bauvorbereitung

**1.1.10 Allgemeine Baustelleneinrichtung**
Baustelle für die vertragsgemäße Durchführung aller
Bauleistungen einrichten: Geräte, Werkzeuge, Gerüste
und sonstige Betriebsmittel auf die Baustelle bringen
und betriebsfertig aufstellen, einschließlich der dafür
notwendigen Arbeiten. Baubüros, Sanitär- und
Sozialcontainer (Bemessung Aufenthalts- und  Waschraum
in Abhängigkeit der eingesetzten Arbeitskräfte),
Lagercontainer usw. antransportieren, aufbauen und
einrichten.
Vorhalten und Betreiben der BE für die Dauer der
Bauzeit; Geräte, Gerüste und dergleichen (incl.
geeignete Arbeitsschutzeinrichtungen und -bekleidung {auch für
Asbest- und KMF-Arbeiten}, Mindestanforderungen Erste
Hilfe Ausrüstung, Schutzhandschuhe, Schutzhelm,
Schutzschuhe, Schutzbrillen, etc.) sowie weitere
Schutzmaßnahmen wie Abdeckfolien sind in den
Einheitspreis einzurechnen. Dies gilt für alle am
Abbruch beteiligten Arbeitskräfte sowie ebenfalls für
die Verhinderung von Beeinträchtigungen der umgebenden Umwelt.
Weiterhin sind in die Baustelleneinrichtung alle
Aufwendungen für die Freihaltung der Zufahrt zu den
angrenzenden Fachmärkten und Freizeitanlagen etc. einzurechen.
Verunreinigungen der Baustelle durch Öle und andere
Schadstoffe sind auszuschließen. Kosten für die
Beseitigung eventuell auftretender Verunreinigung der
angrenzenden Wege und Straßen im Rahmen des Abbruches
bzw. des Abtransportes der Materialien sind
einzurechnen. Weiterhin sind die Kosten für
Absperrungen, Beschilderungen sowie der Sicherung von
Gefahrenbereichen, Beantragung Verkehrsrechtlicher
Anordnungen, welche nicht von separaten
Leistungspositionen erfasst sind, einzurechnen. Die
erforderlichen Schachtscheine sind durch den AN
einzuholen. Eine gesonderte Kostenanerkennung erfolgt
hierfür nicht. Die Baustelleneinrichtung sowie alle
zugehörigen Lager- und Abstellflächen müssen sich
innerhalb des ausgewiesenen Baufensters befinden.
Das Baufeld verfügt über keinerlei Medienanschlüsse.
Aufwendungen für die Bereitstellung von Elektroenergie,
Wasser und Abwasser sind in die entsprechenden
Positionen einzukalkulieren.
Einschließlich der Teilnahme an wöchentlichen Bauberatungen, an allen
Abnahmen und sonstigen Abstimmungsberatungen, welche
zur Realisierung eines koordinierten, sach- und fachgerechten Bauablaufes gemäß den planerisch und
qualitativ gestellten Anforderungen erforderlich sind.
Teilnahme mindestens des Bauleiters sowie des Poliers des AN.
Menge: 1,000 psch
Kostengruppe DIN 276 2018-12: 211

**1.1.20 Baustelleneinrichtung vorhalten und betreiben**
Vorhalten und Betreiben der Baustelleneinrichtung gemäß
der vorhergehenden Position für die vertragsgemäße
Durchführung aller Bauleistungen über die Dauer der
tatsächlichen Bauzeit bzw. den Ausführungszeitraum.

Witterungsbedingte Bauunterbrechungen länger als eine
Woche werden nicht vergütet und sind mit
einzukalkulieren.
Menge: 30,000 Wo

**1.1.30 Baustelleneinrichtung räumen**
Räumen der Baustelleneinrichtung. Hilfsfundamente und
sonstige eingebaute Teile der Baustelleneinrichtung
sind vollständig zu beseitigen.
Menge: 1,000 psch
Kostengruppe DIN 276 2018-12: 211

**1.1.40 Ver- und Entsorgungsleitungen ermitteln/kennzeichnen**
Ver- und Entsorgungsleitungen der das
Untersuchungsgebiet tangieren können ermitteln,
kennzeichnen und bei Bedarf sichern (z.B.
Überfahrschutz etc.). Der Baubereich selbst ist
medienfrei.

Die Einholung der erforderlichen
Schachterlaubnisscheine und Leitungsauskünfte bei den
zuständigen Versorgungsträgern ist Bestandteil der Pos.
'Allgemeine Baustelleneinrichtung'
.
Menge: 1,000 psch
Kostengruppe DIN 276 2018-12: 211

**1.1.50 Ver-und Entsorgungsleitungen auf dem Gelände**
*** Bedarfsposition mit GB
- Suchschachtungen als Handaushub für Erkundung der
Anschlussleitungen ab Geländeoberkante und nach
Abschluss der Arbeiten verfüllen und verdichten.
- Rohrleitungen, Rohrkanäle schließen
 Vor Beginn der Abbrucharbeiten sind die Ent- und
Versorgungsmedien abzutrennen, notwendige Erdarbeiten
in Handschachtung, Trennung u. Verschließung außerhalb
des Gebäudes. Alle Durchmesser bis 300 mm,
einschließlich notwendiger Erdarbeiten.
 Material: Rohre aus Steinzeug, Kunststoff, Guß u.ä.
  Vor Verfüllung Abnahme mit dem Ver- und Entsorgungsbetrieb, Netzbetreiber, Netzeigentümer usw.
durchführen.
- Abwasseranschluss am Übergabeschacht kappen,
fachgertecht verschließen einschl. der notwendigen
Schachtarbeiten und der ordnungsgemäßen
Wiederverfüllung. Alle notwendigen Sicherungsmaßnahmen
sind einzukalkulieren.
- Verbleibende Leitungen einmessen, in einen Lageplan
einzeichnen und dem Auftraggeber übergeben.
 Die Funktionstüchtigkeit der verbleibenden  Leitungen,
 Kanäle, Rohre, Schächte etc. muss gewährleistet sein.
 Einmessung und Dokumentation der Trennungs- und
 Verschlussstellen mit einem zugelassenen Vermesser/
Vermessungsbüro ausführen!
Menge: 1,000 psch
Kostengruppe DIN 276 2018-12: 211

**1.1.60 Schwarz-Weiß-Anlage**
*** Pauschalposition
Schwarz-Weiß-Anlage für Personen,stellen, vorhalten
über die gesamte Bauzeit und nach Beendigung der
Baumaßnahme wieder entfernen

Schwarz-Weiß-Anlage ausgelegt für die eingesetzten
Arbeitskräfte in kontaminierten Bereichen,
bestehend aus Weißbereich zum Umkleiden und Ablegen
der Straßenkleidung, dem Nassbereich mit Toiletten,
Dusch- und Waschanlagen,
dem Schwarzbereich für kontaminierte Arbeitskleidung,
einschl. der erforderlichen Installationen und
Verbindungen zum Behälter der niedrigkontaminierten
Abwässer.
Weitere Ausstattung entsprechend den Anforderungen nach
§§ 47 und 48 der Arbeitsstättenverordnung und der
Arbeitsstättenrichtlinie ASR 47/1-3,5,
Ausführung als Container.

Der Schwarz-Weiß-Anlage ist mit einem Klimagerät
(Heizung, Kühlung) auszurüsten, so dass auch bei
ungünstiger Witterung eine Raumtemperatur von 21 °C
gewährleistet ist.

Leistung einschließlich Reinigen (1 x wöchentlich, über
die Dauer der Bauzeit).

Leistung incl. Behälter für Abwasser.

Die Leistungen beinhalten des Weiteren:
- alle erforderlichen Erdarbeiten,
- Herstellung von Zuwegungen,
- Herstellung von Strom- und Wasserversorgung.
Menge: 1,000 psch

**1.1.70 Zulage für Inbetriebnahme**
*** Pauschalposition
Zulage für den Anschluss und die Inbetriebnahme der
Baustellenbüros und -container.

Frostfreier Verlegung Zuleitung und Anschluss der
Wasserleitung (Anschlussmöglichkeit ca. 100 m) sowie
der Elt-Leitung (Anschlussmöglichkeit ca. 100 m) an die
Betriebseinrichtungen.

In der Zulage sind alle Kosten für den Normgerechten
Anschluss und die Inbetriebnahme Baustellenbüros und  -
container einzurechnen.
Menge: 1,000 psch

**1.1.80 Reinigung Strasse**
Reinigung der öffentlichen Zufahrtstrasse (auch
mehrmals am Tag) während der Abbruch- und
Transportarbeiten nach Erfordernis und unter
Berücksichtigung der Forderungen von minimalen
Staubemissionen.

Zufahrtsbereich Straße "Nicolaus-Otto-Straße".
Menge: 30,000 d
Kostengruppe DIN 276 2018-12: 211

**1.1.90 Baudokumentation**
Aufstellen, Führen, Aktualisieren und Fortschreiben
sowie Übergabe der Baudokumentation bestehend aus:

- Beschreibung und Dokumentation der
  Bauabfolge mit Angabe von Terminen,
  Erläuterung zu Ausführungsänderungen, besonderen
  Vorkommnissen, Nachbesserungen, Bau- und Abnahmezuständen, Abnahmen, Mängel etc.,
- lückenloses Bautagebuch,
- lückenlose Fotodokumentation (Fotos mit Datum),
- sonstige gemäß LV geforderte Nachweise
  (z.B. Lieferscheine, Nachweis der eingesetzten
  Materialgüten mit allen geforderten Prüf- und
Nachweisunterlagen etc.)

Die Unterlagen sind parallel zu der Baumaßnahme
kontinuierlich anzufertigen und nach Abschluss der
Baumaßnahme zu einem Gesamtdokument zusammenzustellen.

Die Dokumentation ist dem AG spätestens eine Woche vor
der förmlichen Abnahme vollständig in 3-facher
Ausfertigung zu übergeben.
Menge: 1,000 psch
Kostengruppe DIN 276 2018-12: 219

#### Untertitel 1.2 Sicherungsmaßnahmen

**1.2.10 Verkehrsrechtliche Anordnungen**
Verkehrsrechtliche Anordnung (§ 45 StVO/ RSA 95)
einholen.

Baustellenzufahrt/-ausfahrt

Der Antrag ist mindestens 2 Wochen vor Beginn der
Bauarbeiten beim Landkreis Barnim einzureichen. Die
Antragstellung hat für alle Bauphasen unter Beachtung
der Festlegungen der Baubeschreibung und der Maßgaben
zum Bauablauf zu erfolgen.

Als weitere Grundlage der Antragstellung sind durch den
AN entsprechende Pläne zur Verkehrsführung und
Verkehrsregelung zu erstellen. Für die terminlich koordinierte
VAO sind dem Antrag ein konkreter Bauablaufplan
beizufügen. Einbezogen sind alle erforderlichen
Aktualisierungen und Ergänzungen, die sich aus dem
Bauablauf ergeben.

Einzukalkulieren sind:
 - farbige Verkehrszeichenpläne
 - anfallende Gebühren der VAO
 - Teilnahme an Ortsterminen/ Abnahme.
Menge: 1,000 psch
Kostengruppe DIN 276 2018-12: 211

**1.2.20 Baustelle kennzeichnen und sichern**
Baustelle im Bereich des öffentlichen Verkehrsraumes
kennzeichnen.

Alle erforderlichen Schilder, Baken (ggf. mit
Beleuchtung), Warnleuchten etc. antransportieren,
aufstellen und über die Länge der Bauzeit warten und
vorhalten, nach Bauende rückbauen und abtransportieren.
Menge: 1,000 psch
Kostengruppe DIN 276 2018-12: 211

**1.2.30 Baustelle sichern, Sicherung vorhalten und rückbauen**
Sicherung der Baustelle mittels temporären Bauzauns auf
befestigten und unbefestigten Untergrund in Abstimmung
mit der Bauüberwachung, einschließlich Instandhaltung
und Wartung für die Dauer der Bauzeit.

Baustelle mittels Bauzäune zum öffentlichen
Verkehrsraum hin sichern (Antransport, aufstellen,
vorhalten); entspr. Baustellenbeschilderung ist
anzubringen (u.a. "Baustelle betreten verboten ..."
etc.).

Errichtung zweiflügelige Toranlage als
Baustellenzufahrt, abschließbar,

Bauzaun bestehend aus Stahl-Einzelelementen mit
verzinktem Stahlrohrrahmen und Vergitterungen, mit
Stand- füßen aus Beton, einschließlich kraftschlüssiger
Verbindung der Einzelelemente mit Schraubklemmen.
Zaunoberkante 2,00 m über GOK, Bauzaun nach Wahl des AN
einrichten, über die Dauer der Bauzeit vorhalten und
nach Beendigung der Arbeiten abtransportieren.

Abrechnung nach Aufmaß
Menge: 600,000 lfdm
Kostengruppe DIN 276 2018-12: 211

**1.2.40 Beweissicherung durchführen**
Beweissicherung einschließlich Zufahrt von der
"Nikolaus-Otto-Straße", auf dem Gelände des
Bauvorhabens sowie bei der angrenzenden Bausubstanz
vor, während und nach der Bauausführung durchführen und
dokumentieren.
Zu erfassen sind alle Zufahrtswege und Bereiche, die
durch die Abriss- und Abtransportarbeiten erreicht
werden können.

Zum Mindestumfang gehören:

- die Information des Eigentümers;
- Erfassung aller sichtbaren und markanten Schäden
  in Wort und Bild.
- Erläuterung des Schadenspotential.
- Erläuterung der Vermeidung von Folgeschäden durch die
  Bautätigkeit.

Die Termine der Begehung zur Beweissicherung sind 1
Woche im Voraus dem Bauamt der Stadt Bernau bei Berlin
mitzuteilen um eine Teilnahme des Bauamtes zu
ermöglichen.

Die Dokumentation der Schäden vor Baubeginn ist dem AG
1`fach in Papierform sowie in digitaler Form vor
Baubeginn zu übergeben.

Die Gesamtdokumentation ist dem AG vor der Abnahme als
Fotodokumentation mit Textteil (3`fach in Papierform,
1`fach auf CD) zu übergeben.
Menge: 1,000 psch
Kostengruppe DIN 276 2018-12: 211

*Hinweis*
Hinweis zu Baustraßen
Die folgenden Positionen gelten ausschließlich für
Baustraßen bzw. zum Schutz von Flächen, welche nicht im
Zuge der Baumaßnahme beschädigt werden dürfen.

Festlegungen, ob und in welchem Umfang diese Leistungen
ausgeführt werden, erfolgen im Rahmen der
Bauausführung durch den AG unter Einbeziehung der Technologie des AN.
Ein Anspruch auf Vergütung ist nur bei Freigabe der Leistungen durch den AG
bzw. seine Bauleitung gegeben.

**1.2.50 Geotextil für Provisorien**
Geotextil als Auflage für Provisorien, Anrampungen und
provisorische Überfahrten nach Wahl des AN liefern und
in Abstimmung mit dem AG auf zu schützenden Flächen
verlegen.
Das eingesetzte Material muss geeignet sein, um
Beschädigungen der überbauten Flächen zu verhindern und
die eingebauten Materialien rückstandslos wieder zu
entfernen.
Einschl. Rückbau und Entsorgung nach Bauende.
Menge: 250,000 m2
Kostengruppe DIN 276 2018-12: 211

**1.2.60 Unterbau für Provisorien**
Frostschutz 0/32 mm oder Sand für provisorische
Baustraßen und Anrampungen liefern und profilgerecht einbauen.
Die aufgefüllten Flächen sind über die Bauzeit zu
unterhalten und nach Bauende wieder zurückzubauen.
Material ist vom AN zu übernehmen und von der Baustelle
zu entfernen.
Menge: 50,000 m3
Kostengruppe DIN 276 2018-12: 211

### Titel 2 Baufeldfreimachung

#### Untertitel 2.1 Rodungsarbeiten und Baumschutz

*Hinweis: Hinweis zur Bewuchsentfernung*
Vor der Entfernung von Gehölzen ist ein gemeinsames Aufmaß
mit der öBÜ durchzuführen.
Die Abrechnung erfolgt nach Aufmaß.

**2.1.10 Entfernen von Begleitgrün/ Wildwuchs**
Fällen von Jungbäumen (Stammdurchmesser <10 cm,
gemessen 1,00 m ü.GOK), Hecken (bis ca. 2,5 m hoch),
Strauchwerk und Untergehölz, sowie Bewuchsentfernung und Ablesen des
vorhandenen Totholzes nach den Vorgaben der örtlichen
Bauüberwachung des AG.
Material ist zu entsorgen (gesonderte Position für
Entsorgung).
Menge: 1000,000 m2
Kostengruppe DIN 276 2018-12: 212

**2.1.20 Baum fällen, StU 10 - 30 cm**
Baum im Baubereich fällen, ohne Roden des Wurzelstocks,
Stammumfang 1 m über Gelände gemessen 10 - 30 cm
(d = 5 - 10 cm).

Astwerk mittels Mobilschredder zerkleinern,
Stamm ablängen auf 1 m-Stücke.

Astwerk mittels Mobilschredder zerkleinern,
Stamm ablängen auf 1 m-Stücke.

Abrechnung nach Aufmaß der Stückzahl.

Material ist zu entsorgen / zu verwerten (gesonderte Position im Titel 2.5).
Menge: 5,000 St
Kostengruppe DIN 276 2018-12: 212

*Hinweis: Hinweis zur Stubbenrodung*
Die nachfolgenden Leistungen zur Stubben Rodung dürfen nur unter Begleitung durch den Kampfmittelbeseitigungsdienst oder nach dessen vorheriger Freimessung und Freigabe durchgeführt werden!

**2.1.30 Stubben roden bis 30 cm Stammdurchmesser**
Baumstubben roden, von der Baustelle entfernen und gerodete Stubben zur Verwertung bereitstellen. Material ist zu entsorgen / zu verwerten (gesonderte Position im Titel 2.5).
Ehemaliger Stammdurchmesser oberhalb Gelände bis 30 cm
Menge: 250,000 Stck
Kostengruppe DIN 276 2018-12: 211

**2.1.40 Stubben roden über 30 cm - 60 cm Stammdurchmesser**
Baumstubben roden, von der Baustelle entfernen und gerodete Stubben zur Verwertung bereitstellen. Material ist zu entsorgen / zu verwerten (gesonderte Position im Titel 2.5).
Ehemaliger Stammdurchmesser oberhalb Gelände von 30  60 cm
Menge: 20,000 Stck
Kostengruppe DIN 276 2018-12: 211

**2.1.50 Stubben roden über 60 cm Stammdurchmesser**
Baumstubben roden, von der Baustelle entfernen und gerodete Stubben zur Verwertung bereitstellen. Material ist zu entsorgen / zu verwerten (gesonderte Position im Titel 2.5).
Ehemaliger Stammdurchmesser oberhalb Gelände über 60 cm
Menge: 5,000 Stck
Kostengruppe DIN 276 2018-12: 211

### Titel 3 Abbrucharbeiten

#### Untertitel 3.1 Gebäudeabbruch (Ruinen)

*Hinweis: Hinweis Abbruch der Objekte*
Die Abbrucharbeiten sind von fachlich geeigneten
Vorgesetzten in Einhaltung der BGV C 22 (bisher VBG 37)
"Bauarbeiten" und BGI 665/ DGUV Information 201-013
(bisher: ZH 1/514) "Abbrucharbeiten" zu leiten und zu
überwachen. Gefahrenbereiche sind zu sichern,
Schutzmaßnahmen einzuleiten und Schutzeinrichtungen auf
deren Mängelfreiheit zu überprüfen.

Für die Arbeiten sind die Vorgaben der durch den AN zu
erstellenden schriftlichen Abbruchanweisung
{Technologie, Angriffspunkt(e) und
Vortriebsrichtung(en), siehe zugehöriger
Erläuterungsbericht} bindend, auch bezüglich der
Geräte- u. Ausrüstungsgrundforderungen.

Die eingesetzten Arbeitnehmer sind hierüber zu
unterweisen. Bezüglich der Absturzsicherung gelten die
Vorgaben "Sicherungsmaßnahmen gegen Absturz" sowie der
Arbeitsstättenverordnung. Bei manuellen Arbeiten auf
Dächern sind die Arbeitnehmer gegen Absturz zu sichern,
entsprechende Kosten sind in die Einheitspreise
einzurechnen.
Bei der Ausführung der maschinellen Abbrucharbeiten
mittels Bagger bzw. Radlader sind diese zum Schutz der
Geräte-fahrer mit einem Schutzaufbau gegen
herabfallende Gegenstände von oben und vorn zu sichern.
Vor Abbruchbeginn hat der AN die ausgeschriebenen
Aufmaße der Gebäude bauseits zu überprüfen.
Abweichungen von den ausgeschriebenen Mengen werden nur
anerkannt, wenn diese vor Abbruchbeginn angezeigt
werden und durch die Bauüberwachung geprüft werden
können.
Nach Bestätigung der Aufmaße ist durch den AN ein
Aufmaßanerkenntnis zu den Abbruchobjekten
gegenzuzeichnen.

Das Abbrennen von Materialien auf der Baustelle ist
verboten.

**3.1.10 Abbruchplanung/Rückbaukonzeption**
Vor Abbruchbeginn Erarbeitung der Abbruchplanung und Rückkonzeption als
technologische Beschreibung der notwendigen Rückbauarbeiten und Beschreibung des Bauablaufs, Abstimmung mit den zuständigen Behörden vornehmen.
Ausfertigung zweifach gedruckt, einmal digital an den AG übergeben
Menge: 1,000 psch

**3.1.20 Abbruch Restbebauung Fahrzeughalle**
Komplettabbruch der Restbebauung der teilweise niedergelegten Fahrzeughalle
(Außenwände, Hallenfußboden/Fundamente, Bodenplatte) bis 1,0 m unter Oberkante Bodenplatten.
Grundfläche der Halle 750 m²
Die auf der Bodenplatte lagernde Bauschutt ist von den anderen
mineralischen Abfällen zu separieren und getrennt zu lagern.
Die auf der Bodenplatte verstreut liegenden Asbest-Plattenreste sind fachgerecht zu separieren, aufzunehmen, zu verpacken und zur Entsorgung bereit zu stellen.

Hinweis: Vor den Rückbauarbeiten müssen die Haufwerke
aus den niedergelegten Hallenteilen entfernt werden.

Beim Abbruchmaterial handelt es sich um
Betonfertigteilplatten, Ziegelmauerwerk und
Stahlsäulen. Der Hallenfußboden ist teilweise gefliest.

Maschineller Komplettabbruch erschütterungs- und
staub arm, keine Sprengung!

Abbruchmaterial nach AVV separieren und in bauseits zu
stellende Abtransport Gebinde und/ oder -fahrzeuge
laden.

Material ist ordnungsgemäß zu entsorgen/ zu verwerten.

Entsorgung/ Verwertung wird gesondert vergütet.
Menge: 500,000 m³
Kostengruppe DIN 276 2018-12: 212

**3.1.30 Beräumung/Entkernung Schmierstofflager**
Menge angegeben als umbauter Raum (BRI nach DIN 277).

Separierung Wellasbestzementdacheindeckung, Entkernung
und Beräumung von Reststoffen, Einbauten,
Brandresten, Inventar etc. als Vorbereitung des
bautechnischen Abbruchs;
Kalkulation incl. Demontage, aufnehmen / bergen,
vorzerkleinern in transportfähige Einheiten und
Einlagerung in bauseits für die Entsorgung vorgesehene
Abtransportgebinde oder -fahrzeuge.

Abbruchmaterial nach AVV separieren und in bauseits zu
stellende Abtransportgebinde und/ oder -fahrzeuge laden
bzw. als Haufwerk zur Entsorgung vorhalten..

Material wird Eigentum des AN und ist ordnungsgemäß zu
entsorgen/ verwerten.

Entsorgung / Verwertung wird gesondert vergütet.

Hinweise/ Besonderheiten:

- Entkernung/ Beräumung soweit möglich (Gebäude einsturzgefährdet)
Menge: 270,000 m³
Kostengruppe DIN 276 2018-12: 212

**3.1.40 Komplettabbruch Gebäude Schmierstofflager**
Komplettabbruch Gebäude ehemal. Schmierstofflager

Maschineller Abbruch Hütte einschließlich Bodenplatten
erschütterungsarm und staubarm, keine Sprengung!

Abbruchmaterial nach ASN separieren und in bauseits zu
stellende Abtransportgebinde und/ oder -fahrzeuge
laden.

Angaben zum Abbruchobjekt:

Kalkulation nur für den bautechnischen Abbruch und
Materialseparierung.

Material wird Eigentum des AN und ist ordnungsgemäß zu
entsorgen/ verwerten.

Entsorgung/ Verwertung wird gesondert vergütet.
Menge: 270,000 m³
Kostengruppe DIN 276 2018-12: 212

**3.1.50 Zulage zur Vermeidung von Staubexpositionen**
*** Pauschalposition
Die ständige Einhaltung einer ausreichenden
Oberflächenbefeuchtung in den Abbruchbereichen ist
durch geeignete Maßnahmen sicherzustellen.
Staubemissionen im Rahmen des Massenabtransportes sind
zu verhindern (z.B. durch Planenabdeckung).

In den Einheitspreis sind alle zur Gewährleistung
benötigten Materialien, Geräte und Maschinen, Arbeits-
und sonstigen Leistungen (z.B. Genehmigungen
Wasseranschluss, Standrohrgebühren, Verbrauchsgebühren,
Schlauchüberfahrungen) einzurechnen.
Menge: 1,000 psch
Kostengruppe DIN 276 2018-12: 212

#### Untertitel 3.2 Rückbau Außenanlagen / Haufwerke

**3.2.10 Rückbau Wilddrahtzaun incl. Zaunsäulen**
Rückbau Wildzaun incl. Zaunsäulen sowie Fundamente nach Anweisung des AG/ der BÜ.
Höhe Wilddrahtgeflecht bis ca. 2 m ü. GOK.
Zaunsäulen aus Metallprofilen.
In den Einheitspreis sind alle zur Realisierung des
Rückbaues benötigten Materialien, Geräte und Maschinen,
Arbeits- und sonstigen Leistungen sowie die Trennung
der Materialien und deren Bereitstellung zur Entsorgung
einzurechnen.
Material einer Verwertung zuführen (Metallschrott)
Menge: 130,000 lfdm
Kostengruppe DIN 276 2018-12: 212

**3.2.20 Demontage Zufahrttor**
Zufahrttor zweiflügelig, Breite 4 m, Höhe 1,80m
Stahlprofilrahmen verzinkt mit Gitterdrahtfüllungen und Torpfosten aus Stahl-Kastenprofil in Beton Fundamenten, mit Ruhepfosten mittig und Torfeststellern links und rechts, alles demontieren, ausbauen und in der Baustelle sicher einlagern zum späteren Wiedereinbau im Baufeld.
Menge: 1,000 Stck
Kostengruppe DIN 276 2018-12: 212

**3.2.30 Geländeeinmessung und Vermarkung**
Oberflächenbefestigungen, Gebäudestandorte und ehemalige Anlagen aus dem Bestandsplan im Gelände einmessen und vermarken. Dies dient dem Auffinden der größtenteils überwachsenen Oberflächenbefestigungen der folgenden Positionen.
Menge: 7000,000 m2

**3.2.40 Asbest-/ Müllberäumung**
Manuelle Beräumung des gesamten Geländes von losen
Asbestplatten und Asbestplattenteilen, kleinteiligen Asbestablagerungen verteilt auf Großteilen
der gesamten Fläche, Sperrmüll, Baumischabfälle und Fahrzeugrädern,

Separierung der verschiedenen Abfallarten gem. AVV,

Die erforderlichen Zwischentransporte und Arbeitsschutzmaßnahmen sowie notwendige Verpackungsmaterialien sind in diese Position einzukalkulieren.

Abtransport und Entsorgung werden gesondert vergütet.
Menge: 15940,000 m2

**3.2.50 Haufwerk Bauschutt Fahrzeughalle**
Bauschutt mit Asbest verunreinigt, lösen, laden und auf Zwischenlager fahren.
Entsorgung wird gesondert vergütet.
Menge: 250,000 t

**3.2.60 Grasnarbe über befestigten Flächen entfernen**
Grasnarbe im Baufeld, die im Laufe der Vergangenheit die befestigten Flächen mit Beton oder Pflaster überwuchert hat, mit geeignetem Gerät flächig bis i. M. ca. 10 cm Schichtdicke abschieben und als Haufwerk zur Entsorgung vorhalten.
Menge: 2000,000 m2
Kostengruppe DIN 276 2018-12: 211

**3.2.70 Rückbau befestigte Flächen/ Wege**
Rückbau/ Abbruch befestigter Flächen/ Wege
(Betonstraßen) im Grundstücksbereich bis 0,25 m unter GOK.

Straßen und Flächen aus Beton (tlw. mit Stahlbewehrung), Betonstraßenelementen und Betonpflaster komplett aufbrechen und zurückbauen.

Betondicke: 12 cm bis 25 cm

Kalkulation nur für den bautechnischen Abbruch und Materialseparierung.

Material ist ordnungsgemäß zu entsorgen/ zu verwerten.

Die Entsorgung/ Verwertung wird gesondert vergütet.
Menge: 2500,000 m2
Kostengruppe DIN 276 2018-12: 212

**3.2.80 Rückbau unterirdische Tankanlagen**
Rückbau/ Abbruch von zwei Stahltanks (Erdtanks), d = 2,5 m, l geschätzt = 3 m.

Freilegen der Tanks, Aushub seitlich lagern,
unterirdische Tanks komplett zurückbauen, Verfüllung
der Baugruben mit bauseits aus der Kampfmittelsanierung
vorhandenen freigemessenen Material.

Material der Tanks ist ordnungsgemäß zu entsorgen/ verwerten.

Die Baugrubenböschung sind abzuschrägen. Die Verfüllung
der Baugruben muss lagenweise (d = 30 cm) mit
Verdichtung erfolgen.

Entsorgung/ Verwertung wird gesondert vergütet.
Menge: 2,000 St
Kostengruppe DIN 276 2018-12: 212

**3.2.90 Wasser aus Tanks abpumpen**
Wasser aus den Tanks abpumpen und sammeln auf Zwischenlager zur Verwertung.
Menge: 10,000 m³
Kostengruppe DIN 276 2018-12: 212

**3.2.100 Abbruch Betonlichtmaste**
Alten Flutlichtmast aus Stahlbeton incl. Betonfundament abbrechen, Verkabelung ausbauen und separieren, Mast zur Entsorgung zerkleinern.
Masthöhe über Gelände ca. 8 m
Kalkulation nur für den bautechnischen Abbruch und
Materialseparierung.

Material ist ordnungsgemäß zu entsorgen/ zu verwerten.
Entsorgung/ Verwertung wird gesondert vergütet.
Menge: 3,000 Stck

**3.2.110 Baugrube für Schachtrückbau**
Boden für den Schachtrückbau ausheben und seitlich lagern. Boden von Fremdbestandteilen befreien mittels Sieblöffel und alle Fremdbestandteile separieren.
Boden nach Schachtrückbau wieder einbauen und verdichten.
Menge: 125,000 m³

**3.2.120 Zulage Füllbodenlieferung**
*** Bedarfsposition mit GB
Füllboden liefern als Austauschboden und bereitstellen zum Einbau
Menge: 100,000 m3

**3.2.130 Abbruch/Rückbau Regenwasserschacht**
Regenwasserschacht aus Betonfertigteilen DN 1000, Tiefe bis 5,0m, abbrechen und Material zur Entsorgung/Verwertung zwischenlagern. Das Schachtunterteil aus Mauerwerk verbleibt im Boden.
Menge: 1,000 Stck

**3.2.140 Schachtunterteil dauerhaft verschließen**
Schachtabdeckplatte für Schachtunterteil DN 1000 mit Außendurchmesser 1500 aus Beton liefern und mit Schachtmörtel auf dem Unterteil versetzen. Eine zusätzliche Mörtelausgleichsschicht ist einzukalkulieren.
Menge: 1,000 Stck

**3.2.150 Abbruch von Mauer- und Fundamentresten incl. Erdarbeiten**
Abbruch Mauer und Fundamentreste bis 2,50m Tiefe; inkl. Separierung Störstoffe. Boden und Bauschutt zur Entsorgung seitlich lagern.
Menge: 100,000 m³
Kostengruppe DIN 276 2018-12: 212

**3.2.160 Erdarbeiten Rückverfüllung**
Rückverfüllung Baugruben, Boden (seitlich gelagert) schichtenweise einbauen
und verdichten.
Menge: 80,000 m³
Kostengruppe DIN 276 2018-12: 212

### Titel 4 Kampfmittelsanierung

#### Untertitel 4.1 Baustelleneinrichtung, allgemeine Arbeiten

**4.1.10 Erarbeitung Räumkonzept**
Räumkonzept zur Kampfmittelsanierung erstellen und mit dem AG und den zuständigen Behörden abstimmen.
Inhalte:
- Grundlagen & Zielsetzung
- Voruntersuchung
- Gefährdungsbewertung und -Beurteilung
- Technische Maßnahmenplanung und Betriebsanweisungen
- Sicherheits- und Arbeitsschutzkonzept
- Ablauf- und Zeitplan
- Dokumentation & Abnahme
Menge: 1,000 Stck

**4.1.20 Baustelleneinrichtung**
Einrichtung der Baustelle mit allen erforderlichen
Maschinen und Anlagen wie Bagger, Siebanlage, Radlader,
Kampfmittelsondiertechnik, Arbeitsschutzmaterialien etc.
Die Geräte müssen den Sicherheitsanforderungen entsprechend ausgerüstet sein.
Vorhalten und Betreiben der Geräte und Hilfsmittel
während der Sanierung inkl. aller notwendigen Betriebsstoffe
Menge: 1,000 psch

**4.1.30 Baustelleneinrichtung räumen**
Räumung der Baustelle von allen für die
Kampfmittelsanierung benötigten Gerätschaften und Einrichtungen
Menge: 1,000 psch

#### Untertitel 4.2 Erdarbeiten, Kampfmittelräumung Tiefe i.M.1 m

**4.2.10 Flächensondierung mit elektromagnetischem Handsondiergerät**
Durchführung einer Flächensondierung zur Kampfmittelüberprüfung mit elektromagnetischem Handsondiergerät (Mienen-/Metallsuchgerät).
- Absuche im systematischen Raster mit Überlappung der Suchbahnen
- Ortung, Markierung und Dokumentation von Verdachtsstellen
- Entfernung von oberflächennahen Objekten bis ca. 15 cm Tiefe, Separierung und getrennte Lagerung bei ungefährlichen Objekten, bei Kampfmittelfund Bergung, gesonderte Lagerung und Übergabe an den Kampfmittelbeseitigungsdienst der Polizei.
Menge: 16000,000 m2

**4.2.20 Grasnarbe/ Vegetationsschicht ca. 15 cm tief entfernen**
Sondierte und gemäß Vorposition bearbeitete Vegetationsschicht im Baufeld mit geeignetem Gerät flächig bis i. M. ca. 15 cm Schichtdicke abschieben, etwaige noch vorhandene grobe Störstoffe und Störobjekte (Bauschutt, Metallteile, Holz) separieren und getrennt lagern, und Boden-Vegetationsgemisch auf Haufwerk lagern und zur Entsorgung vorhalten.
Menge: 13000,000 m2
Kostengruppe DIN 276 2018-12: 211

**4.2.30 Bodenschicht ca. 30 cm tief sondieren**
Bodenschicht unterhalb der abgetragenen Vegetationsschicht im Baufeld ca. 30 cm stark:
- Durchführung einer Flächensondierung zur Kampfmittelüberprüfung mit elektromagnetischem Handsondiergerät (Mienen-/Metallsuchgerät) analog zu Pos. 4.2.10
Menge: 14000,000 m2
Kostengruppe DIN 276 2018-12: 211

**4.2.40 Bodenschicht ca. 30 cm tief durcharbeiten/ ausbauen, lagern**
Bodenschicht unterhalb der abgetragenen Vegetationsschicht im Baufeld ca. 30 cm stark:
Boden mit geeignetem Gerät flächig mit ca. 30 cm Schichtdicke abschieben, etwaige Kampfmittelfunde bergen und dem KMBD übergeben sowie grobe Störstoffe und Störobjekte (Bauschutt, Metallteile, Holz) separieren und getrennt lagern, und Boden im Baufeld transportieren und auf Haufwerk lagern.
Menge: 4200,000 m3
Kostengruppe DIN 276 2018-12: 211

**4.2.50 Bodenmaterial bis i.M. 1 m Schichtmächtigkeit sondieren**
Boden ab ca. 45 cm unter Urgelände bis zu i.M. 1,0 m Tiefe bearbeiten, örtlich je nach Vergrabungstiefe der Störstoffe auch über 1 m Tiefe hinaus.
- Flächendeckende Oberflächensondierung mit Tiefe zur Kampfmittelfreiheit mit elektromagnetischem Sondierverfahren durchführen (computergestützte Messwertaufnahme mit Detektion von metallischen Objekten ab ca. 5 cm Größe bis ca. 1 m Tiefe). Einsatz geophysikalischer Sondentechnik nach Wahl des AN.
- Ortung, Markierung und Dokumentation sämtlicher Verdachtspunkte
Menge: 14000,000 m2

**4.2.60 Erdarbeiten Störstoffe bergen und separieren**
Störstoffe im Bodenmaterial gemäß Ergebnis der Tiefensondierungen bergen, Separierung und getrennte Lagerung bei ungefährlichen Objekten, bei Kampfmittelfund Bergung, Meldung, gesonderte Lagerung und Übergabe an den Kampfmittelbeseitigungsdienst der Polizei.
Tiefenlage i.M. 1 m, örtlich auch darüber hinaus bis in größere Tiefen.
Menge: 9800,000 m3

**4.2.70 Bodenmaterial der Vorposition zwischenlagern**
Zwischenlagerung des durchgearbeiteten Bodenmaterials der Vorposition für eine eventuell notwendige Siebung und die bodenchemische Freimessung bis zur Freigabe für den Wiedereinbau.
Menge: 9800,000 m3

**4.2.80 Siebung Bodenmaterial mit Grobkorntrennung und Kampfmittelseparierung**
Bodenmaterial aufnehmen und Aufgabe auf eine Siebanlage mit Trennschnitt (100 mm, Grobkorntrennung), Separierung von Metallkörpern und möglichen Kampfmitteln aus dem Siebgut mit manueller Kontrolle der Siebgutfraktion durch befugtes Fachpersonal, Separierung und Zwischenlagerung von Verdachtskörpern.
Menge: 5000,000 m3

**4.2.90 Siebung Bodenmaterial mit Feinkorntrennung und Kampfmittelseparierung**
Bodenmaterial aufnehmen und Aufgabe auf eine Siebanlage mit Trennschnitt (40 mm, Feinkorntrennung), Separierung von Metallkörpern und möglichen Kampfmitteln aus dem Siebgut mit manueller Kontrolle der Siebgutfraktion durch befugtes Fachpersonal, Separierung und Zwischenlagerung von Verdachtskörpern.
Menge: 4800,000 m3

**4.2.100 Bodenmaterial wieder einbauen**
Bodenmaterial mit Deklaration zum Wiedereinbau lagenweise einbauen und verdichten.
Menge: 9800,000 m3

**4.2.110 Geländeplanum herstellen**
Oberflächenplanum im Gelände herstellen.
Menge: 16000,000 m2

### Titel 5 Altlastensanierung

**5.10 Arbeits- und Sicherheitsplan**
Fortschreibung des Arbeits- und Sicherheitsplanes
entsprechend der gewählten Sanierungstechnologie.

Aufwendungen zur Abstimmung des Arbeits- und
Sicherheitsplanes mit den zu beteiligenden Fachbehörden
sind in die Aufwendungen einzukalkulieren.
Menge: 1,000 St

**5.20 Lagerfläche für kontaminiertes Material**
Lagerfläche herstellen zur Zwischenlagerung des ausgebauten kontaminierten Bodenmaterials aus dem Sanierungsbereich 2.
Fläche planeben herrichten und mit Geotextil als Trenn- und Unterlage und mit Folie als Sperrschicht abdecken.
Abgelagertes Material mit Folie abdecken und Abdeckung gegen Wind und Regen sichern.
Fläche über die Lagerungszeit vorhalten und unterhalten und nach dem Abtransport wieder zurückbauen und alle Materialien verwerten bzw. entsorgen.
Menge: 200,000 m2

**5.30 Sanierungsbereich 2 Boden lösen**
Boden mit Kohle und Kohleresten verunreinigt bis 1,0 m
Aushubtiefe lösen, auf Muldenkipper laden, Transport
zur Separieranlage (Kampfmittel),

Zwischenlagerung als Halde bis zur
kampfmitteltechnischen Behandlung.

Abrechnung nach Aufmaß der Baugrube.

Die Aushubarbeiten erfolgen unter Begleitung der
Bauüberwachung. Die Bodenkontamination muss vollständig
bis zur Grundstücksgrenze Nord zurückgebaut werden.
Menge: 150,000 m3

**5.40 Sanierungsbereich 2 Baugrubenverfüllung**
Aufnahme kampfmitteltechnisch und altlastentechnisch
freigegebenes Bodenmaterial an der Siebanlage,
Transport zum Einbaubereich, lagenweise Verfüllung der
Baugrube (d = 0,3m), lagenweise Materialverdichtung mit
geeignetem Gerät (z.B. Rüttelplatte)
Menge: 150,000 m3

**5.50 Zulage Füllbodenlieferung**
*** Bedarfsposition mit GB
Füllboden liefern als Austauschboden und bereitstellen zum Einbau
Menge: 100,000 m3

### Titel 6 Entsorgungs- und Verwertungsleistungen

*Hinweis: Vorbemerkungen*
Für alle im Rahmen der Planung deklarierbaren Abfälle
sind nachfolgend chargenweise Leistungspositionen zur
abfallspezifischen Erfassung und Abrechnung vorhanden.
Anlagenspezifische Sonderanalytik für die
Deklarationsuntersuchung von nichtgefährlichen Abfällen,
die über den Parameterumfang der EBV hinausgeht, ist
vom Bieter in die entsprechenden Positionen einzukalkulieren.
Weitere, im Rahmen der Entsorgung anfallende Abfälle,
welche in nachfolgendem Leistungsverzeichnis nicht
enthalten sind, werden nach schriftlicher Beantragung
beim AG und nach bestätigter Nachtragsvereinbarung
gegen Nachweis (Lieferschein, Rechnungen) vergütet.
In die Einheitspreise sind die Kosten für die
Beantragung von Entsorgungs- und Verwertungsnachweisen
sowie weitere Genehmigungen im Rahmen der Entsorgung/
Verwertung einzurechnen.
Metallische Abbruchabfälle sowie Elektroschrott und
Kabelabfälle sind als Schrott der Wiederverwertung
zuzuführen. Für metallische Abfälle wird davon
ausgegangen, dass keine Entsorgungskosten entstehen.
Ungeachtet dessen sind auch für metallische Abfälle die
Entsorgung/ Verwertung anhand von Wiegescheinen nachzuweisen.
Aufwendungen des AN zum Erwirken der Entsorgungs- und
Verwertungsgenehmigungen für alle zu entsorgenden bzw.
zu verwertenden Abfälle sowie Aufwendungen für die
Nachweisführung beim AN, soweit nicht durch separate
Leistungspositionen erfasst, sind in die EP´s einzukalkulieren.

Nachweispflicht:
Abfallerzeuger wird der Auftragnehmer. Der
Abfallerzeuger hat eine gültige Abfallerzeugernummer,
soweit diese noch nicht vorliegt, zu beantragen. Ihm obliegt bei gefährlichen Abfällen die Durchführung des Andienungsverfahrens über die SBB. Allen Pflichten der NachwV ist nachzukommen.
Vergütungsanspruch für Entsorgungsleistungen besteht
nur bei Ausreichung lückenloser und sachlich richtiger Dokumentation.
Der AN wird durch die BÜ hinsichtlich der
Unterlagenablage zu den Entsorgungsvorgängen zum
Baubeginn eingewiesen. Der AN hat die Pflicht der
sorgsamen Dokumenterfassung und deren sicherer Lagerung
bis zur Übergabe an die BÜ/ den AG.

#### Untertitel 6.1 Entsorgungen und Verwertungen

*Hinweis: Vorbemerkung*
In den Einheitspreis der Entsorgung sind ggf.
zusätzliche Deklarationsanalysen des AN einzurechnen,
die sich aus den Annahmekriterien der jeweiligen
Verwertung/ Entsorgung ergeben. Eine zusätzliche
Vergütung durch den AG erfolgt nicht.

**6.1.10 Entsorgungskonzept**
Aufstellen des Entsorgungskonzeptes mit Benennung der
Entsorgungsanlagen je Abfallschlüssel entsprechend der
durchgeführten Deklarationsanalytik und fortscheiben
über die Dauer der Baumaßnahme.
Abstimmungen mit der Abfallbehörde des LK Barnim vornehmen.
Menge: 1,000 psch

**6.1.20 Beton unbelastet verwerten RC-1**
Mineralisches Abbruchmaterial (AVV Schlüssel 17 01 01
"Beton") nicht schadstoffbelastet (chemische Zuordnung
RC-1) aufnehmen und nach Wahl des AN zur
Verwertungsanlage transportieren und verwerten.

Leistungen incl. Gebühren

Abrechnung auf Nachweis (Wiegenoten, Transport- und
Annahmebestätigungen).

Der Nachweis der geordneten Verwertung/ Entsorgung ist
zu erbringen.
Menge: 100,000 t

**6.1.30 Beton unbelastet verwerten RC-2**
Mineralisches Abbruchmaterial (AVV Schlüssel 17 01 01
"Beton" chemische Zuordnung RC-2) aufnehmen und nach Wahl
des AN zur Verwertungsanlage transportieren und
verwerten.

Leistungen incl. Gebühren

Abrechnung auf Nachweis (Wiegenoten, Transport- und
Annahmebestätigungen).

Der Nachweis der geordneten Verwertung/ Entsorgung ist
zu erbringen.
Menge: 900,000 t

**6.1.40 Zulage Beton zur Vorposition für RC-3**
Zulage zur Entsorgung von Mineralischem Abbruchmaterial (AVV Schlüssel 17 01 01
"Beton") der Vorposition bei chemischer Zuordnung RC-3
Menge: 900,000 t

**6.1.50 Bauschutt unbelastet verwerten RC-1**
Mineralisches Abbruchmaterial (AVV Schlüssel 17 01 07
"Gemische aus Beton, Ziegeln, Fliesen und Keramik mit
Ausnahme derjenigen, die unter 170106 fallen"), nicht
schadstoffbelastet (chemische Zuordnung bis einschl.
RC-1) aufnehmen und nach Wahl des AN zur Entsorgungs-/
Verwertungsanlage transportieren und entsorgen/
verwerten.

Leistungen incl. Gebühren

Abrechnung auf Nachweis (Wiegenoten, Transport- und
Annahmebestätigungen).

Der Nachweis der geordneten Verwertung/ Entsorgung ist
zu erbringen.
Menge: 110,000 t
Kostengruppe DIN 276 2018-12: 212

**6.1.60 Bauschutt verwerten RC-2**
Mineralisches Abbruchmaterial (AVV Schlüssel 17 01 07
"Gemische aus Beton, Ziegeln, Fliesen und Keramik mit
Ausnahme derjenigen, die unter 170106 fallen",
chemische Zuordnung RC-2) aufnehmen und nach Wahl des AN
zur Entsorgungs-/ Verwertungsanlage transportieren und
entsorgen/ verwerten.

Leistungen incl. Gebühren

Abrechnung auf Nachweis (Wiegenoten, Transport- und
Annahmebestätigungen).

Der Nachweis der geordneten Verwertung/ Entsorgung ist
zu erbringen.
Menge: 300,000 t
Kostengruppe DIN 276 2018-12: 212

**6.1.70 Zulage Bauschutt zur Vorposition für RC-3**
Zulage zur Entsorgung von Mineralischem Abbruchmaterial (AVV Schlüssel 17 01 07
"Gemische aus Beton, Ziegeln, Fliesen und Keramik mit
Ausnahme derjenigen, die unter 170106 fallen") der Vorposition bei chemischer Zuordnung RC3
Menge: 300,000 t

**6.1.80 Bauschutt belastet (gefährlicher Abfall) entsorgen**
*** Bedarfsposition mit GB
Mineralisches Abbruchmaterial (AVV Schlüssel  17 01 06*
"Gemische aus Beton, Ziegeln, Fliesen und Keramik die
gefährliche Stoffe enthalten"), schadstoffbelastet
(chemische Zuordnung >RC-3) aufnehmen und entsprechend
der Zuweisung durch die SBB mbH zur Entsorgungsanlage
transportieren und entsorgen/ verwerten.

Leistungen incl. Gebühren

Abrechnung auf Nachweis (Wiegenoten, Transport- und
Annahmebestätigungen).

Der Nachweis der geordneten Verwertung/ Entsorgung ist
zu erbringen.
Menge: 100,000 t
Kostengruppe DIN 276 2018-12: 212

**6.1.90 Bodenaushub asbestbelastet (gefährlicher Abfall) entsorgen**
Bodenaushub mit Asbest verunreinigt aus dem Bereich des
niedergelegten Hallenbauwerkes  (AVV Schlüssel  17 05 03*
"Boden und Steine, die gefährliche Stoffe
enthalten"), schadstoffbelastet mit Asbestbruchstücken,
aufnehmen und entsprechend der Zuweisung durch die
SBB mbH zur Entsorgungsanlage transportieren und
entsorgen/ verwerten.

Leistungen incl. Nachweisverfahren und Gebühren

Abrechnung auf Nachweis (Wiegenoten, Transport- und
Annahmebestätigungen).

Der Nachweis der geordneten Verwertung/ Entsorgung ist
zu erbringen.
Menge: 280,000 t

**6.1.100 Bodenaushub TOC-belastet (Braunkohle) entsorgen**
Bodenaushub des Sanierungsbereiches 2 (AVV
Schlüssel 17 05 03* "Boden und Steine, die gefährliche
Stoffe enthalten"), schadstoffbelastet (chemische
Zuordnung >BM-F3 Parameter TOC) aufnehmen und entsprechend der Zuweisung
durch die SBB mbH zur Entsorgungsanlage transportieren
und entsorgen/ verwerten.

Leistungen incl. Nachweisverfahren und Gebühren

Abrechnung auf Nachweis (Wiegenoten, Transport- und
Annahmebestätigungen).

Der Nachweis der geordneten Verwertung/ Entsorgung ist
zu erbringen.
Menge: 250,000 t

**6.1.110 Abbruchholz (AIV) schadstoffbelastet entsorgen**
Abbruchholz (AVV Schlüssel 17 02 04*)
schadstoffbelastet aus der Entkernung und dem Abbruch
aufnehmen und nach Wahl des AN bzw. in Abstimmung mit
der SBB mbH zu einer zugelassenen Verwertungs-/
Entsorgungsstelle transportieren und verwerten/
entsorgen.

Leistungen incl. Nachweisverfahren und Gebühren

Abrechnung auf Nachweis (Wiegenoten, Transport- und
Annahmebestätigungen).

Der Nachweis der geordneten Verwertung/ Entsorgung ist
zu erbringen.
Menge: 2,000 t
Kostengruppe DIN 276 2018-12: 212

**6.1.120 Asbesthaltige Baustoffe entsorgen**
Separierte und staubdicht verpackte, asbesthaltige
Baustoffe (AVV Schlüssel 17 06 05*) aufnehmen und nach
Wahl des AN zu einer zugelassenen Verwertungs-/
Entsorgungsstelle transportieren und verwerten.

Leistungen incl. Gebühren

Abrechnung auf Nachweis (Wiegenoten, Transport- und
Annahmebestätigungen).

Der Nachweis der geordneten Verwertung/ Entsorgung ist
zu erbringen.
Menge: 15,000 t
Kostengruppe DIN 276 2018-12: 212

**6.1.130 Teerpappe entsorgen**
Teerpappe (AVV Schlüssel 17 03 03*) aus der Aufnahme,
der Entkernung und dem Abbruch aufnehmen und
entsprechend der Zuweisung durch die SBB mbH zur
zugelassenen Verwertungs-/ Entsorgungsstelle
transportieren und verwerten/ entsorgen.

Leistungen incl. Nachweisverfahren und Gebühren

Abrechnung auf Nachweis (Wiegenoten, Transport- und
Annahmebestätigungen).

Der Nachweis der geordneten Verwertung/ Entsorgung ist
zu erbringen.
Menge: 0,100 t
Kostengruppe DIN 276 2018-12: 212

**6.1.140 Baustellenmischabfälle entsorgen**
Sonstige Bau- und Abbruchabfälle (einschließlich
gemischte Abfälle), die gefährliche Stoffe enthalten
(AVV Schlüssel 17 09 04) "gemischte Bau- und
Abbruchabfälle mit Ausnahme derjenigen, die unter 17 09
01, 17 09 02 und 17 09 03 fallen"  aus der Aufnahme,
der Entkernung und dem Abbruch aufnehmen und nach Wahl
des AN zu einer zugelassenen Verwertungs-/
Entsorgungsstelle transportieren und verwerten/
entsorgen.

Leistungen incl. Gebühren

Abrechnung auf Nachweis (Wiegenoten, Transport- und
Annahmebestätigungen).

Der Nachweis der geordneten Verwertung/ Entsorgung ist
zu erbringen.
Menge: 10,000 t
Kostengruppe DIN 276 2018-12: 212

**6.1.150 Garten- und Parkabfälle entsorgen**
Garten- und Parkabfälle und sowie Holz naturbelassen
(AVV Schlüssel 20 02 01) aus der Baufeldfreimachung
bzw. Freischneidung aufnehmen und nach Wahl des AN zu
einer zugelassenen Verwertungs-/ Entsorgungsstelle
transportieren und verwerten.

Leistungen incl. Gebühren

Abrechnung auf Nachweis (Wiegenoten, Transport- und
Annahmebestätigungen).

Der Nachweis der geordneten Verwertung/ Entsorgung ist
zu erbringen.
Menge: 25,000 t
Kostengruppe DIN 276 2018-12: 212

**6.1.160 Altreifen/ Alträder entsorgen**
Altreifen/ Alträder (AVV Schlüssel 16 01 03)
"Altreifen" aufnehmen und nach Wahl des AN zu einer
zugelassenen Verwertungs-/ Entsorgungsstelle
transportieren und verwerten.

Leistungen incl. Demontage Felgen sowie Gebühren

Abrechnung auf Nachweis (Wiegenoten, Transport- und
Annahmebestätigungen).

Der Nachweis der geordneten Verwertung/ Entsorgung ist
zu erbringen.
Menge: 20,000 St
Kostengruppe DIN 276 2018-12: 212

**6.1.170 Vegetationsschicht/Grasnarbe entsorgen**
Vorhandene Vegetationsschicht auf Haufwerk lagernd, bestehend aus Oberboden mit Bewuchs, Grassoden, Wurzelwerk, Steinen und organischen Bestandteilen, einschließlich eventueller Fremdstoffe, (AVV 17 05 04) aufnehmen, laden, transportieren und fachgerecht entsorgen. Entsorgung auf eine zugelassene Deponie oder eine anderweitig genehmigte Annahmestelle gemäß den geltenden Vorschriften.
Der Nachweis der geordneten Verwertung/ Entsorgung ist zu erbringen.
Menge: 2256,000 t

**6.1.180 Vegetationsschicht/Grasnarbe belastet (gefährlicher Abfall) entsorgen**
Vorhandene Vegetationsschicht auf Haufwerk lagernd, bestehend aus "Oberboden mit Bewuchs, Grassoden, Wurzelwerk, Steinen und organischen Bestandteilen, einschließlich eventueller Fremdstoffe", die gefährliche Stoffe enthält (AVV 17 05 03*) aufnehmen und entsprechend der Zuweisung durch die SBB mbH zur Entsorgungsanlage transportieren und entsorgen/ verwerten.

Leistungen incl. Nachweisverfahren und Gebühren

Abrechnung auf Nachweis (Wiegenoten, Transport- und
Annahmebestätigungen).

Der Nachweis der geordneten Verwertung/ Entsorgung ist
zu erbringen.
Menge: 250,000 t

**6.1.190 Baumstubben entsorgen/verwerten**
Baumstubben und dicke Wurzeln laden und entsorgen bzw. einer Verwertung zuführen.
AVV 20 02 01
Menge: 150,000 t

**6.1.200 Saparierrückstände als gefährlichen Abfall entsorgen**
Separierrückstände als Baustellenmischabfall entsorgen
Sonstige Bau- und Abbruchabfälle (einschließlich
gemischte Abfälle), die gefährliche Stoffe enthalten
(AVV Schlüssel 17 09 03*) aus der Aufnahme,
der Entkernung und dem Abbruch aufnehmen und nach Wahl
des AN zu einer zugelassenen Verwertungs-/
Entsorgungsstelle transportieren und verwerten/
entsorgen.

Leistungen incl. Gebühren

Abrechnung auf Nachweis (Wiegenoten, Transport- und
Annahmebestätigungen).

Der Nachweis der geordneten Verwertung/ Entsorgung ist
zu erbringen.
Menge: 25,000 t

**6.1.210 Saparierrückstände entsorgen**
Separierrückstände als Baustellenmischabfall entsorgen
"gemischte Bau- und Abbruchabfälle mit Ausnahme derjenigen, die unter 17 0901, 17 09 02 und 17 09 03 fallen"  (AVV Schlüssel 17 09 04) aus der Aufnahme, der Entkernung und dem Abbruch aufnehmen und nach Wahl des AN zu einer zugelassenen Verwertungs-/ Entsorgungsstelle transportieren und verwerten/ entsorgen.

Leistungen incl. Gebühren

Abrechnung auf Nachweis (Wiegenoten, Transport- und
Annahmebestätigungen).

Der Nachweis der geordneten Verwertung/ Entsorgung ist
zu erbringen.
Menge: 25,000 t

#### Untertitel 6.2 Deklarationsanalysen

*Hinweis: Vorbemerkung, Bedingungen*
Der Ausschreibung liegt ein Untersuchungsbericht bei, der nach den nicht mehr gültigen LAGA-Vorgaben erstellt wurde. Er dient zur ersten Orientierung und wurde bei der LV-Erstellung einbezogen. Die bisher durchgeführten Untersuchungen sind keine Deklarationsuntersuchungen. Der AN hat eigene Deklarationsuntersuchungen entsprechend der gewählten Entsorgungsanlagen durchzuführen.

Die Deklarationsanalysen und deren Ergebnisse werden nur anerkannt, wenn:

1. Die BÜ zur Probenahme anwesend war bzw. rechtzeitig aktenkundig eingeladen wurde,
2. Die Probenahme entsprechend der anerkannten Regeln
und Technik erfolgte (unabhängiger akkreditierter Probenehmer mit Sachkunde LAGA PN98)
3. Der BÜ Rückstellmaterial der fachgerecht entnommenen
Proben übergeben wurde,
4. Die Analytik in einem unabhängigen, akkreditierten
Laboratorium erfolgte und
5. Der Untersuchungszweck für die Herstellung der
Entsorgungssicherheit für den AG und die BÜ nachvollziehbar dargelegt wird.

**6.2.10 Untersuchungen EBV Vollzugshinweise**
Probenahme, Deklarationsanalyse und Auswertung von Boden und Bauschutt gemäß gültiger
EBV (Ersatzbaustoffverordnung  ErsatzbaustoffV) und den
Vollzugshinweisen zur Zuordnung von Abfällen zu den Abfallarten eines Spiegeleintrages in der Abfallverzeichnis-Verordnung von einem akkreditierten Prüflabor durchführen lassen.
Deklarationsanalysen der Bodenhaufwerke, Abbruchrestmassenhaufwerke (Beton, Bauschutt etc.) Abfallhaufwerke
Leistungen:
- Probenahmen (A und B Probe) von mineralischen Abfällen (Boden, Baggergut, Bauschutt oder Gleisschotter) durchführen durch akkreditierten Probenehmer
- Laboranalysen für nachfolgende Deklarationen ausführen.
- Auswertung und Deklaration ausführen gemäß der „Vollzugshinweise zur Zuordnung von Abfällen zu den Abfallarten eines Spiegeleintrages in der Abfallverzeichnis-Verordnung" Anlage IV Tabelle 4 (Schwellenwerte für die mineralischen Abfälle Boden, Baggergut, Bauschutt und Gleisschotter) i.V.m. Anlage V Tabelle 1 (Verdachtsunabhängiger Mindestuntersuchungsumfang zu den in Anlage IV Tabelle 4 genannten Schwellenwerten).
- Prüfbericht mit Probenahmeprotokoll des akkreditierten Probenehmers erstellen und dem AG übergeben.
Menge: 15,000 St
Kostengruppe DIN 276 2018-12: 200

**6.2.20 Zulage zur Vorposition für ergänzende Untersuchung nach DepVO**
Ergänzende Untersuchung für den Entsorgungsweg „Deponie" nach DepVO „DK 0" als Zulage zur Vorposition.
Menge: 4,000 St
Kostengruppe DIN 276 2018-12: 200

**6.2.30 Chemische Bodenuntersuchung BBodSchV**
Probenahme und chemische Laboruntersuchung von
Bodenproben nach der kampfmitteltechnischen Sanierung
am Haufwerk der Separierungsanlage vor Wiedereinbau des
Bodenmaterials gem. BBodSchV (aktuelle Prüfwerte für den
Wirkungspfad Boden-Mensch).
Ausführungsbedingungen gelten analog zur Vorposition!
Menge: 15,000 St
Kostengruppe DIN 276 2018-12: 200
